# SLP CS Schimmel-Saniersystem
Leistungsbeschreibung (GAEB 90, DA81)
Währung: EUR

## SLP CS Schimmel-Saniersystem
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Schimmelbeseitigung

Grundvoraussetzung für eine erfolgreiche Sanierung ist
die Beseitigung der Ursachen, die zum Auftreten des
Schimmelpilzwachstums geführt haben. Bauseitige Schäden
sind zu beheben und die Raumnutzer aufzuklären, wie in
Zukunft ein Schimmelpilzwachstum vermieden werden kann.

Für die Beseitigung eines Schimmelbefalls sind die
gesetzlichen und arbeitsschutzrechtlichen
Vorgaben sowie die allgemein anerkannten Regel der
Technik zu berücksichtigen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig, frei
von biologischem Bewuchs,Tensiden, Staub- und
Schalmittel-, Öl- und Fettrückständen u.a. trennenden
Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 Vor- und Nachbehandlung

**00002.0001 Temporäre Sofortbehandlung bei Schimmelbefall (First-Aid-Kit)**
*** Bedarfsposition ohne GB
Sofortige Bindung von Schimmelpilzsporen sowie
Eliminieren von Schimmelpilzen auf mineralischen und
anderen alkoholbeständigen Untergründen mit dem
Power Protect First-Aid-Kit.

Power Protect First-Aid-Gel mit genügendem Druck in
Mäander-, Kreuz- oder Linientechnik auf die zu
behandelnde Fläche aufbringen.
Homogene möglichst blasenfreie Schichtstärke von 1 - 2
mm
über dem kontaminierten Bereich herstellen.

Power Protect First-Aid-Sheet (Folie) dicht anliegend
auflegen und Ränder umlaufend mit Klebeband abkleben.
Material unter der Folie mit geeignetem Werkzeug
gleichmäßig verteilen.

Nach max. 14 Tagen hat die Schimmelsanierungsmaßnahme
zu erfolgen, alternativ ist die
Fläche erneut zu behandeln.

Verbrauch:
Power Protect First-Aid-Kit <0679>
ca. 2.000 ml/m² Power Protect First-Aid-Gel <0684>
ca: 1 m²/m² Power Protect First-Aid-Sheet <4956>
Menge: 0,000 m²

**00002.0002 Entfernen von biologischen Belägen auf Oberflächen (Schimmel-Stop)**
*** Bedarfsposition ohne GB
Entfernen von Schimmelpilzen mit aktivem
Spezialreiniger
Schimmel-Stop.

Material im Abstand von ca. 15 cm direkt aufsprühen.
Nach 30 Min. Oberfläche feucht abwischen.
Vorgang ggf. wiederholen.

Verbrauch:
ca.: 0,1 kg/m² Remmers Schimmel-Stop <0693>
je nach Grad des Befalls
Menge: 0,000 m²

**00002.0003 Binden von Schimmelpilzsporen auf belasteten Oberflächen (Sporenbinder)**
*** Bedarfsposition ohne GB
Binden von Schimmelpilzsporen mit Sporenbinder.

Produkt vor Gebrauch 1 : 2 mit Wasser mit geeignetem
Rührwerkzeug homogen verdünnen.
Kontaminiertes Material vorsichtig mit dem verdünnten
Produkt beschichten (nicht ansprühen).

Verbrauch:
ca.: 0,1 l/m² Remmers Sporenbinder <2990>
je nach Untergrundbeschaffenheit
Menge: 0,000 m²

**00002.0004 Vorbehandlung stark saugender Altputze (Primer Hydro F)**
*** Bedarfsposition ohne GB
Vorbehandlung stark saugender,
aber tragfähiger Altputzflächen
mit Primer Hydro F.

Je nach Saugfähigkeit des Untergrundes Material
bis 1:1 mit Wasser verdünnen.
Material durch Streichen, Rollen oder Spritzen
gleichmäßig auftragen.

Verbrauch:
ca. 0,1 - 0,4 l/m² Remmers Primer Hydro F <2842>
je nach Untergrund
Menge: 0,000 m²

**00002.0005 Reduzierung der Sporenbelastung in der Raumluft und auf Oberflächen**
*** Bedarfsposition ohne GB
Abtöten von Schimmelpilzsporen in der Raumluft und
auf Oberflächen mit Sporenfrei, einem chlorfreien
Konzentrat.

Aerosol-Verfahren:
Material als feinstes Aerosol vernebeln.
Produktnebel gleichmäßig in den zugfrei verschlossenen
Räumen verteilen.
Nach 2 Stunden Einwirkzeit gründlich querlüften.
Oberflächen von z. B. Möbel, Fenster etc. feucht
abwischen

Flächenanwendung:
Material mit geeignetem Sprühgerät aufbringen.
Mindestens 60 Minuten einwirken lassen.
Bei stark saugenden Untergründen Vorgang ggf.
wiederholen.
Oberflächen von z. B. Möbel, Fenster etc. feucht
abwischen

Verbrauch:
Aerosol-Verfahren:
ca. 3 - 5 ml/m■ Raumluft
Flächenanwendung:
ca. 200 ml/m²
Remmers Sporenfrei <1060>
Menge: 0,000 m²

### Titel 00003 Vor- und Nacharbeiten

**00003.0001 Nicht tragfähigen Altputz entfernen,**
*** Bedarfsposition ohne GB
Nicht tragfähigen Altputz durch geeignete Maßnahmen
vollflächig entfernen.

Es ist ein sauberer, saug- und tragfähiger Untergrund
herzustellen.
Menge: 0,000 m²

**00003.0002 Befallenen Altputz entfernen**
*** Bedarfsposition ohne GB
Mit Schimmelpilzen befallenen Altputz
durch geeignete Maßnahmen vollflächig entfernen.

Es ist ein sauberer, saug- und tragfähiger Untergrund
herzustellen.
Menge: 0,000 m²

**00003.0003 Gipsputz entfernen**
*** Bedarfsposition ohne GB
Gipsputz durch geeignete Maßnahmen
vollflächig entfernen.

Es ist ein sauberer, saug- und tragfähiger Untergrund
herzustellen.
Menge: 0,000 m²

**00003.0004 Zurückstemmen der Fensterlaibungen**
*** Bedarfsposition ohne GB
Zurückstemmen der Fensterlaibungen
auf ein gefordertes Einbaumaß von _______cm.
Menge: 0,000 Stk

**00003.0005 Schadhafte Fugen ausräumen**
*** Bedarfsposition ohne GB
Ausräumen der schadhaften Fugen im Mauerwerk.
Es ist ein sauberer, saug- und tragfähiger Untergrund
herzustellen.
Menge: 0,000 m²

**00003.0006 Entfernen der vorhandenen Tapeten und Anstriche**
*** Bedarfsposition ohne GB
Entfernen der vorhandenen Tapeten und Anstriche.
Es ist ein sauberer, saug- und tragfähiger Untergrund
herzustellen.
Menge: 0,000 m²

**00003.0007 Vorspritzmörtel netzförmig auf saugenden Untergründen (SP Prep)**
*** Bedarfsposition ohne GB
Haftbrücke aus Vorspritzmörtel
Remmers SP Prep
auf den vorbereiteten, saugfähigen Untergrund
(Mauerwerk)
für nachfolgenden Verputz netzförmig
(Deckungsfläche 50-70 % deckend)
mit max. 5 mm Schichtdicke aufbringen.

Verbrauch:
ca. 3-4 kg/m² Remmers SP Prep <0400>
Menge: 0,000 m²

**00003.0008 Untergrundegalisierung mit Grundputz (SP Levell)**
*** Bedarfsposition ohne GB
Egalisierung von Unebenheiten und tiefliegenden Fugen
sowie Herstellen eines ebenen, tragfähigen Untergrundes

mit Remmers SP Levell.
Qualitätsstufe: Q2 für abgezogene Putze

Angemischtes Material von Hand oder
mit geeigneter Maschinentechnik auf
den vorbereiteten Untergrund aufbringen
und mit der Kartätsche abziehen.
Oberfläche nach dem Ansteifen
mit Gitterrabot abreiben.
Nach vollständiger Erhärtung und vor dem
Aufbringen nachfolgender Schichten
lose Bestandteile mit weichem Besen abfegen.

Verbrauch:
ca. 9,5 kg/m² bei 10 mm Schichtdicke
Remmers SP Levell <0401>
Menge: 0,000 m²

**00003.0009 Entkopplung zu angrenzenden sowie feuchteempfindlichen Bauteilen**
Lieferung und Einbau des
Trennwandstreifens zur thermischen, hygrischen und
akustischen Entkoppelung angrenzender Bauteile, z.B.
Wand-Boden-, Wand-Wand-, Wand-Decke-Anschlussbereiche.
Maße:
Dicke 3 mm
Breite 75 mm
Länge je Rolle 30 m

Verbrauch:
  1,1 m/m Remmers Trennwandstreifen <4258>
Menge: 0,000 m²

**00003.0010 Fenster- und Türanschlüsse herstellen**
Anschlüsse an Fenster- undTürrahmen
mit Kompriband 15/5-10 winddicht herstellen.

Kompriband 15/5-10 mittig zur Innendämmung
auf Tür-bzw. Fensterrahmen befestigen und
PP-Folie nach Montage der Innendämmung zur
Entkomprimierung des Bandes abreißen.

Verbrauch:
1,1 m/m Remmers Kompriband 15/5-10 <4268>
Menge: 0,000 m

**00003.0011 Kellenschnitt in Innenecken mit Acryldichtstoff schließen**
Kellenschnitt in allen Inneneckbereichen herstellen
und nach Abtrocknen der Spachtel oder Putze mit
Acryl 100 verschließen.

Verbrauch:
ca. 100 ml/m bei 1 cm² Fugenquerschnitt
Remmers Acryl 100 <7370>
Menge: 0,000 m

### Titel 00004 Schimmel-Sanierplatten

**00004.0001 Calcium-Silikat-Innendämmung SLP CS 25**
*** Grundposition ZZ 001.0
Einbau der Calcium-Silikat-Innendämmung SLP CS 25
durch Verklebung mit Ansetzkleber SLP Fix
auf dem vorbereiteten Untergrund.

Ansetzkleber SLP Fix mittels Mittelbettkelle (gezahnt)
auf den Untergrund auftragen und Platten
von unten beginnend einschwimmend andrücken.
Es ist eine vollflächige Verklebung zu erreichen.

Verbrauch:
ca. 1,2 kg/m²/mm Schichtdicke,
ca. 6-7 kg/m² inkl. Ausgleichspachtelung
Remmers SLP Fix <0513>
1,1 m²/m² Remmers SLP CS 25 <0273>
Menge: 0,000 m²

**00004.0002 Calcium-Silikat-Innendämmung SLP CS 30**
*** Wahlposition ZZ 001.1
Einbau der Calcium-Silikat-Innendämmung SLP CS 30
durch Verklebung mit Ansetzkleber SLP Fix
auf dem vorbereiteten Untergrund.

Ansetzkleber SLP Fix mittels Mittelbettkelle (gezahnt)
auf den Untergrund auftragen und Platten
von unten beginnend einschwimmend andrücken.
Es ist eine vollflächige Verklebung zu erreichen.

Verbrauch:
ca. 1,2 kg/m²/mm Schichtdicke,
ca. 6-7 kg/m² inkl. Ausgleichspachtelung
Remmers SLP Fix <0513>
1,1 m²/m² Remmers SLP CS 30 <0274>
Menge: 0,000 m²

**00004.0003 Calcium-Silikat-Innendämmung SLP CS 50**
*** Wahlposition ZZ 001.2
Einbau der Calcium-Silikat-Innendämmung SLP CS 50
durch Verklebung mit Ansetzkleber SLP Fix
auf dem vorbereiteten Untergrund.

Ansetzkleber SLP Fix mittels Mittelbettkelle (gezahnt)
auf den Untergrund auftragen und Platten
von unten beginnend einschwimmend andrücken.
Es ist eine vollflächige Verklebung zu erreichen.

Verbrauch:
ca. 1,2 kg/m²/mm Schichtdicke,
ca. 6-7 kg/m² inkl. Ausgleichspachtelung
Remmers SLP Fix <0513>
1,1 m²/m² Platte Remmers SLP CS 50 <0275>
Menge: 0,000 m²

**00004.0004 Dämmung von Laibungen und Sturzbereichen**
Einbau der Calcium-Silikat-Laibungsplatte SLP CS L
im Bereich von Fenster- und Türlaibungen sowie
Sturzbereichen
durch Verklebung mit Ansetzkleber SLP Fix
auf dem vorbereiteten Untergrund.

Ansetzkleber SLP Fix mittels Mittelbettkelle (gezahnt)
auf den Untergrund auftragen und Platten
von unten beginnend einschwimmend andrücken.
Es ist eine vollflächige Verklebung zu erreichen.

Der Anschluss zu Fenster und Türen ist durch den Einbau
des Kompribandes 15/5-10 winddicht herzustellen.

Verbrauch:
ca. 1,2 kg/m²/mm Schichtdicke,
ca. 6-7 kg/m² inkl. Ausgleichspachtelung
Remmers SLP Fix <0513>
1,1 m²/m² Remmers SLP CS L <0277>
Menge: 0,000 m²

**00004.0005 Dämmkeile an Wand- und Deckenanschlüssen**
Einbau der Calcium-Silikat-Keilplatte SLP CS K
zur Kompensation von Wärmebrückeneffekten
in Decken- und Wandanschlussbereichen
durch vollflächige Verklebung mit Ansetzkleber SLP Fix

auf dem vorbereiteten Untergrund.

Ansetzkleber SLP Fix mittels Mittelbettkelle (gezahnt)
auf den Untergrund auftragen und Platten
von unten beginnend einschwimmend andrücken.
Es ist eine vollflächige Verklebung zu erreichen.

Verbrauch:
ca. 1,2 kg/m²/mm Schichtdicke,
ca. 6-7 kg/m² inkl. Ausgleichspachtelung
Remmers SLP Fix <0513>
1,1 m²/m² Remmers SLP CS K <0276>
Menge: 0,000 m²

**00004.0006 Einbau von Eck- und Kantenschutzprofilen**
Eck- und Kantenschutz mit Ansetzkleber SLP Fix
und PVC-Gewebewinkel 3 mm im Bereich von
Außenecken der Innendämmung vor Aufbringen
der Armierungsschicht herstellen.

SLP Fix auf Außenecken auftragen und frisch in frisch
Gewebewinkel einbetten und ausrichten.

Verbrauch:
ca. 1,5 kg/m Remmers SLP Fix <0513>
1,1 m/m Remmers Gewebewinkel 3 mm <4279>
Menge: 0,000 m²

**00004.0007 Armierungsschicht mit mineralischem Feinspachtel (SL Fill Q3)**
Herstellen einer vollflächigen Armierungs- und
Feinputzschicht
mit mineralischem Feinspachtel SL Fill Q3
und Armierungsgewebe Tex 4/100.

 Material mit geeignetem Werkzeug als Kontaktschicht
auftragen
und frisch in frisch mit einer Zahnkelle in einer
Schichtdicke
von mind. 3 mm auftragen
Armierungsgewebe im oberen Drittel des Putzes
einbetten, Gewebebahnen mind. 10 cm überlappen.

Einbettung von zusätzlichen Armierungsstreifen (ca. 50
x 30 cm) im Winkel von 45 in die Armierungsmasse an den
Ecken
von Einschnitten in das Innendämm-System, wie z. B.
Fenster, Türen zur Aufnahme von Kerbspannungen.

Oberflächengestaltung:
Material mind. 2 mm auf die ausreichend abgebundene
Armierungslage applizieren.
Oberfläche mit geeignetem Werkzeug glätten.
Nachbearbeitung der Oberfläche nach Ansteifen

Gesamtschichtdicke ca. 5 mm

Verbrauch:
ca. 1,2 kg/m²/mm Remmers SL Fill Q3 <2997>
ca. 1,1 m²/m²  Remmers Tex 4/100 <3880>
Menge: 0,000 m²

**00004.0008 Abglätten mit mineralischem Feinspachtel Q4 (SL Fill Q4)**
*** Bedarfsposition ohne GB
Abglätten und Herstellen feiner, geschlossener,
anstrichfähiger
Putzflächen der Oberflächenqualitätsstufe Q4
mit dem mineralischen Feinspachtel SL Fill Q4.

Material in gewünschter Schichtdicke auftragen und
bis zum Erreichen der Oberflächenqualitätsstufe Q4
mit geeignetem Werkzeug in mehreren Arbeitsgängen
glätten und nachbehandeln

Verbrauch:
ca. 1,1 kg/m²/mm Remmers SL Fill Q4 <0233>
Menge: 0,000 m²

### Titel 00005 Farbbeschichtung

**00005.0001 Innenfarbe auf Silikatbasis (Color SL)**
*** Grundposition ZZ 002.0
Farbbeschichtung der vorbereiteten Wandflächen
mit der kapillaraktiven, lösemittel- und
weichmacherfreien
Silikatfarbe für Innenräume Remmers Color SL.

Farbton nach Wahl des AG:____________

Anzahl der Arbeitsgänge:_____

Verbrauch:
Ca. 0,15 l/m² je Arbeitsgang Remmers Color SL <0237>
Sonderfarbtöne <0238>
Menge: 0,000 m²

**00005.0002 Kalkfarbe ohne organische Bindemittelanteile (Color CL Historic)**
*** Wahlposition ZZ 002.1
Farbbeschichtung der vorbereiteten Wandflächen
mit der Kalkfarbe ohne organische Bindemittelanteile
Remmers Color CL Historic.

Farbton nach Wahl des AG:____________

Anzahl der Arbeitsgänge:_____

Verbrauch:
Ca. 0,2 - 0,25 kg/m² je nach Untergrund und Arbeitsgang
Remmers Color CL Historic <6569>
Menge: 0,000 m²
